# Rahmenvertrag Prüfung OVG
Angebotsaufforderung (GAEB DA XML 3.1, DA83)
Währung: EUR
Erstellt mit: G&W CALIFORNIA PRO, CALIFORNIA PRO V15.1.02, 10.06.2026

## Elektrotechnik 2026
Datum: 10.06.2026

### 01 Rahmenvertrag Prüfung ortsveränderlicher elektrischer Geräte (OVG)

*Hinweis: 1 Allgemeine Leistungsbeschreibung*
Prüfung ortsveränderlicher elektrischer Betriebsmittel nach Betriebssicherheitsverordnung (BetrSichV) und DGUV Vorschrift 4 (vorher BGV A3) für die
Dienststellen und Fachbereiche der Stadt Mannheim für einen
Ausführungszeitraum von zwei Jahren.

1.1 Vorbemerkung

Die Stadt Mannheim hat momentan ca. 30 Fachbereiche. Diese Fachbereiche sind in ca. 210 Gebäuden im Stadtgebiet untergebracht.

1.1.1 Prüfumfang

Die Prüfung ist je nach Schutzklasse entsprechend der einschlägigen Normen von der befähigten Person durchzuführen. Sichtprüfung: Gehäuse, Zuleitung, Stecker, Zugentlastung; Messungen: Schutzleiter- und Isolationswiderstand,
Ableitstrom. Bei Nichtzugänglichkeit vom Netzstecker soll die Verbundmessung ausgeführt werden [unabhängig ob 1- oder 3-phasig]. Ziel der Überprüfung ist es, den sicherheitstechnischen Zustand der elektrischen Betriebsmittel festzustellen, zu beurteilen und zu dokumentieren. Der Auftragnehmer trägt die
Verantwortung für die normgerechte Durchführung der Prüfungen. Fehlerhafte Prüfungen oder unvollständige Dokumentationen müssen kostenfrei wiederholt bzw. nachgeprüft werden; bei Überschreitung der Fehlerquote 5 % (pro Auftrag) der geprüften Geräte, behält sich der Auftraggeber weitere Maßnahmen vor.

1.2 Gegenstand der ausgeschriebenen Leistung

Bei der ausgeschriebenen Leistung handelt es sich um die fachgerechte und rechtskonforme Prüfung ortsveränderlicher elektrischer Betriebsmittel nach
Betriebssicherheitsverordnung (BetrSichV) und DGUV Vorschrift 4 (vorher BGV A3), den einschlägigen DIN VDE 0701-0702 Vorschriften durch befähigte
Personen gemäß TRBS 1203 sowie die Gefährdungsbeurteilung der Geräte
gemäß Arbeitsschutzgesetz, Betriebssicherheitsverordnung sowie der TRBS 1111. Der Auftragnehmer verpflichtet sich die Prüfungen vollständig und
normgerecht gemäß DIN VDE 0701-0702 durchzuführen; die Nachweise der
befähigten Prüfperson gemäß TRBS 1203 ist nach der Vergabe unverzüglich vorzulegen. Der Einsatz elektrotechnisch unterwiesener Personen ist nur
zulässig, wenn die Prüfungen unter unmittelbarer fachlicher Leitung und Aufsicht einer vor Ort anwesenden befähigten Person gemäß TRBS 1203 (Elektrofachkraft EFK) erfolgt; ansonsten ist der Einsatz von befähigten Person gemäß TRBS 1203 zwingend erforderlich. Die Prüfbewertung der
Messergebnisse sowie die Entscheidung über die weitere Verwendung der
elektrischen Betriebsmittel (Freigabe/Außerbetriebnahme) darf ausschließlich durch diese befähigte Person erfolgen.

Die Stadt Mannheim möchte durch diese anerkannte, vorgeschriebene und normgerechte DGUV Vorschrift 4 Prüfung von ortsveränderlichen elektrischen Betriebsmitteln sicherstellen, dass diese Geräte sich in einem ordnungsgemäßen Zustand im Sinne der jeweils geltenden Bestimmungen der VDE, der
Berufsgenossenschaft und der Betriebssicherheitsverordnung befinden. Der
Zustand der einzelnen Geräte ist daher auch zu protokollieren. Hieraus muss entnehmbar sein, ob die Bewertung bestanden, nicht bestanden ist; wer hat die Bewertung und Messung vollzogen (EuP oder EFK?).

1.3 Mengenangaben

Das Gesamtvolumen der Ausschreibung umfasst einen umfangreichen
Gerätebestand von über 40.000 Geräten in unterschiedlichen Dienststellen und Einrichtungen des Auftraggebers.

Die jeweiligen Mengen der Geräte - aufgeschlüsselt nach Fachbereichen des Auftraggebers sind in der Anlage "Aufteilung Dienststelle/Fachbereich"
aufgeführt.

Die Mengenangaben können abweichen, werden aber nach den tatsächlich
geprüften Geräten abgerechnet. Auch wenn die angegebene Menge in der
Leistungsbeschreibung von der tatsächlichen Menge abweicht, kann kein
Anspruch auf Preisanpassung geltend gemacht werden. Bei absehbaren
Mengenerhöhungen über die ausgeschriebene Menge hinaus, ist dies dem
Auftraggeber umgehend schriftlich mitzuteilen und eine entsprechende Freigabe des Auftraggebers einzuholen.

1.4 Dokumentation

Bei der Erstaufnahme von Arbeitsmitteln sind unter anderem folgende Angaben zu dokumentieren:

- zur Identifikation des jeweiligen Prüflings die Typangaben gemäß dem
  Typenschild (Hersteller / Fabrikat, Spannung, Strom, Frequenz, IP-Schutzart,
  Schutzklasse, Seriennummer, Geräte-ID / Invertarnummer usw.)
- soweit erkennbar die Leitungslänge inklusive des Querschnitts
- Standort (Gebäude, Geschoss, Raum)
- Datum und Umfang der Prüfung (Normengrundlage)
- Prüfergebnisse inklusive Einzelmesswerte für jedes geprüfte Gerät erfassen  und zu dokumentieren (Prüfungen ohne vollständige Meßwertdokumentation  gelten als nicht erbracht)
- verwendetes Messverfahren
- Prüffrist (näheres siehe Gefährdungsbeurteilung)
- Prüfer beziehungsweise Prüfteam (verantwortlich für den Prüfablauf, die
  Bewertung der Prüfergebnisse und deren Dokumentation ist allein die
  befähigte Person)
- verwendetes Prüf- und/oder Messgerät: nach Vergabe ist die Eignung und  letztmalige Kalibrierung nachzuweisen
- Abweichungen von Prüfschritten sind in jedem Fall schriftlich zu begründen.

Die Arbeitsmittel müssen bei der Erstaufnahme mit einem Barcodeaufkleber (Inventarisierung) dauerhaft gekennzeichnet werden. Ist ein bereits vorhandener Barcodeaufkleber erkennbar verschlissen, muss dieser erneuert werden.

Arbeitsmittel mit positivem Prüfergebnis werden mit Prüfetiketten am
Netzstecker versehen, auf denen das Datum der letzten Prüfung ersichtlich ist.

Das geprüfte Gerät ist wieder an seinen ursprünglichen Ort sowie in seinen
Ursprungszustand zu versetzen. Zur Qualitätssicherung behält sich der
Auftraggeber Stichproben vor; die Ermöglichung der begleitenden Kontrolle ist vom Auftragnehmer zu gewährleisten. Ebenso sind die Kriterien zum durchschnittlichen Zeitansatz je Prüfling, ebenso der Leistungsumfang je Tag/Prüfer transparent abzubilden.

Der Auftragnehmer hat dem Auftraggeber seine Aufzeichnungen in elektronischer Ausführung und soweit erforderlich unterzeichnet in Papierform zu übergeben; binnen von zwei Wochen nach der Prüfung.

Der Auftragnehmer wird über den Zugang zum Objekt sowie in die Örtlichkeiten durch den Auftraggeber (Dienststellen/Fachbereiche) eingewiesen.

Unterjährige Prüfungen bei neuen Geräten oder erforderliche Prüfungen nach Instandsetzungen werden zum Teil durch den Auftraggeber selbst durchgeführt - Einzelheiten dazu entnehmen Sie bitte den jeweiligen besonderen Leistungs  beschreibungen.

1.5 Gefährdungsbeurteilung

- Die Gefährdungsbeurteilung hat entsprechend den Vorgaben der
  Betriebssicherheitsverordnung, der TRBS 1111 zu erfolgen.

- Bei gleichartigen Arbeitsmitteln und Gefährdungen ist die Durchführung der  Gefährdungsbeurteilung nur eines Arbeitsmittels ausreichend. Entsprechende  Gruppen von Arbeitsmitteln sind zu bilden.

- Die Festlegung der Prüfintervalle im Rahmen der Gefährdungsbeurteilung hat  nach Vorliegen der Prüfergebnisse und der vorgenannten Bildung von
  Arbeitsmittelgruppen gemeinsam mit dem Auftraggeber zu erfolgen.

1.6 Preise

Bei den einzusetzenden Preisen handelt es sich um Festpreise. Sie gelten für die Dauer der Vertragsausführung.

Die Preise verstehen sich einschließlich Fahrtkosten, Auslöse, Wartezeiten, Überstundenzuschläge, Rüstkosten, benötigter Messgeräte und Werkzeuge.
Mit den vereinbarten Preisen sind alle für die Vertragsausführung erforderlichen Leistungen, Nebenleistungen und Kosten abgegolten, so dass dem
Auftraggeber keine weiteren Kosten, auch nicht durch Dritte, entstehen.

Für alle Zahlungen gelten die vereinbarten Zahlungsbedingungen.

1.7 Rechnungsstellung

Die Rechnungsstellung erfolgt grundsätzlich an die beauftragende Dienststelle des Auftraggebers. Die Bezahlung der Rechnung erfolgt bargeldlos gemäß den getroffenen Regelungen.

In allen Rechnungen ist die Anzahl der geprüften Geräte zum einen dem
Fachbereich und zum anderen den Standorten zuzuordnen.

Rechnungsstellung je Objekt oder Fachbereich und Objekt.

1.8 Bestellauswertungen

Der Auftragnehmer stellt auf Anforderung (1x im Quartal) dem Auftraggeber eine Aufstellung zur Verfügung, die den Umsatz aufgeschlüsselt nach Dienststellen/ Einrichtungen und Mengen für den zurückliegenden Zeitraum dokumentiert.

#### 01.01 Erst-und Wiederholungsprüfung jedes Jahr

**01.01.0001 Prüfung**
Prüfung 230V (1-phasig) 1. Jahr

Prüfung ortsveränderlicher, elektrischer Arbeitsmittel mit 230V (1-phasig)
gemäß TRBS 1201 und DGUV V4 nach Prüfnorm DIN EN 50678 VDE 0701, DIN EN 50699 VDE 0702 entsprechend Bauart und Schutzklasse

Inhalt der Prüfung:

- Sichtprüfung der Betriebsmittel
- Messung des Schutzleiterwiderstandes
- Messung des Isolationswiderstandes, falls notwendig
- Messung des Berührungsstrom
- Messung des Geräteableitstroms (direkte Messung, Differenz- oder
  Ersatzableitstrom)
- Inventarisierung
- Erstellung und Anbringung neuer Prüfplakette
Menge: 11000,000 St

**01.01.0002 Prüfung**
Prüfung 400V (3-phasig) 1. Jahr

Prüfung ortsveränderlicher, elektrischer Arbeitsmittel mit 400V (3-phasig)
gemäß TRBS 1201 und DGUV V4 nach Prüfnorm DIN EN 50678 VDE 0701, DIN EN 50699 VDE 0702 entsprechend Bauart und Schutzklasse

Inhalt der Prüfung:

- Sichtprüfung der Betriebsmittel
- Messung des Schutzleiterwiderstandes
- Messung des Isolationswiderstandes, falls notwendig
- Messung des Berührungsstroms
- Messung des Geräteableitstroms (direkte Messung, Differenz- oder
  Ersatzableitstrom)
- Inventarisierung
- Erstellung und Anbringung neuer Prüfplakette
Menge: 30,000 St

**01.01.0003 Prüfung 230V (1-phasig) 2. Jahr**
Prüfung ortsveränderlicher, elektrischer Arbeitsmittel mit 230V (1-phasig)
gemäß TRBS 1201 und DGUV V4 nach Prüfnorm DIN EN 50678 VDE 0701, DIN EN 50699 VDE 0702 entsprechend Bauart und Schutzklasse

Inhalt der Prüfung:

- Sichtprüfung der Betriebsmittel
- Messung des Schutzleiterwiderstandes
- Messung des Isolationswiderstandes, falls notwendig
- Messung des Berührungsstrom
- Messung des Geräteableitstroms (direkte Messung, Differenz- oder
  Ersatzableitstrom)
- Inventarisierung
- Erstellung und Anbringung neuer Prüfplakette
Menge: 11000,000 St

**01.01.0004 Prüfung 400V (3-phasig) 2. Jahr**
Prüfung ortsveränderlicher, elektrischer Arbeitsmittel mit 400V (3-phasig)
gemäß TRBS 1201 und DGUV V4 nach Prüfnorm DIN EN 50678 VDE 0701, DIN EN 50699 VDE 0702 entsprechend Bauart und Schutzklasse

Inhalt der Prüfung:

- Sichtprüfung der Betriebsmittel
- Messung des Schutzleiterwiderstandes
- Messung des Isolationswiderstandes, falls notwendig
- Messung des Berührungsstroms
- Messung des Geräteableitstroms (direkte Messung, Differenz- oder
  Ersatzableitstrom)
- Inventarisierung
- Erstellung und Anbringung neuer Prüfplakette
Menge: 30,000 St

#### 01.02 Gefährdungsbeurteilungen

**01.02.0001 Gefährdungsbeurteilungen**
Gefährdungsbeurteilungen und Prüffristenvorschlag, welcher anhand der
erhobenen Daten sowie der Prüfergebnisse der durchgeführten Prüfungen
(Fehlerquote) gemacht wird. Die aktuelle Prüffrist beruht auf einer Schätzung der vorliegenden Gefährdungsbereiche in dem die Geräte zum
Einsatz kommen (z.B. Büroarbeitsplatz, Werkstatt, Lager, Küche, Kindergarten, etc.). Die Abrechnung erfolgt nach tatsächlicher Festlegung der Anzahl der
Gefährdungsbereiche.

Bitte tragen Sie nachstehend den Preis pro Gefährdungsbereich ein.
Menge: 22060,000 St

#### 01.03 Dokumentation

**01.03.0001 Übergabe Dokumentation**
Erstellung und Übergabe Dokumentation

Erstellung und Übergabe der gerichtsfesten Dokumentation in elektronischer Form; binnen von zwei Wochen nach der Prüfung.
Die Dokumentation beinhaltet Prüfprotokolle,
Gerätelisten, Inventarlisten, Terminlisten und Mängellisten.
Menge: 22060,000 St

#### 01.04 Erst-und Wiederholungsprüfung alle 2 Jahre

**01.04.0001 Prüfung 230V (1-phasig)**
Prüfung ortsveränderlicher, elektrischer Arbeitsmittel mit 230V (1-phasig)
gemäß TRBS 1201 und DGUV V4 nach Prüfnorm DIN EN 50678 VDE 0701, DIN EN 50699 VDE 0702 entsprechend Bauart und Schutzklasse

Inhalt der Prüfung:

- Sichtprüfung der Betriebsmittel
- Messung des Schutzleiterwiderstandes
- Messung des Isolationswiderstandes, falls notwendig
- Messung des Berührungsstroms
- Messung des Geräteableitstroms (direkte Messung, Differenz- oder
  Ersatzableitstrom)
- Inventarisierung
- Erstellung und Anbringung neuer Prüfplakette
Menge: 19800,000 St

**01.04.0002 Prüfung 400V (3-phasig)**
Prüfung ortsveränderlicher, elektrischer Arbeitsmittelmit 400V (3-phasig) gemäß TRBS 1201 und DGUV V4 nach Prüfnorm DIN EN 50678 VDE 0701, DIN EN 50699 VDE 0702 entsprechend Bauart und Schutzklasse

Inhalt der Prüfung:

- Sichtprüfung der Betriebsmittel
- Messung des Schutzleiterwiderstandes
- Messung des Isolationswiderstandes, falls notwendig
- Messung des Berührungsstroms
- Messung des Geräteableitstroms (direkte Messung, Differenz- oder
  Ersatzableitstrom)
- Inventarisierung
- Erstellung und Anbringung neuer Prüfplakette
Menge: 30,000 St

#### 01.05 Gefährdungsbeurteilung

**01.05.0001 Gefährdungbeurteilung**
Gefährdungsbeurteilungen und Prüffristenvorschlag, welcher anhand der
erhobenen Daten sowie der Prüfergebnisse der durchgeführten Prüfungen
(Fehlerquote) gemacht wird.
Die aktuelle Prüffrist beruht auf einer Schätzung der vorliegenden
Gefährdungsbereiche in dem die Geräte zum Einsatz kommen (z.B.
Büroarbeitsplatz, Werkstatt, Lager, Küche, Kindergarten, etc.). Die Abrechnung
erfolgt nach tatsächlicher Festlegung der Anzahl der Gefährdungsbereiche.

Bitte tragen Sie nachstehend den Preis pro Gefährdungsbereich ein.
Menge: 19830,000 St

#### 01.06 Dokumentation

**01.06.0001 Übergabe Dokumentation**
Erstellung und Übergabe Dokumentation
Erstellung und Übergabe der gerichtsfesten Dokumentation in elektronischer Form; binnen von zwei Wochen nach der Prüfung.
Die Dokumentation beinhaltet Prüfprotokolle,
Gerätelisten, Inventarlisten, Terminlisten und Mängellisten.
Menge: 19830,000 St
